# Umbau und Ausbau Offener Ganztag
Angebotsaufforderung (GAEB DA XML 3.3, DA83)
Projekt: 1215
Währung: EUR
Erstellt mit: GXML Toolbox V3.3 R20220330, ORCA AVA 27 27.00.00, 02.07.2026

## 01 Allgemeine Vorbemerkungen zum Leistungsverzeichnis Kalkulationshinweise
Allgemeine Vorbemerkungen

1.0
Objekt und Baumaßnahme

1.1
Baugrundstück

Das Grundstück Obertinsberger Str. 16 liegt in zentraler Lage der Innenstadt von Lüdenscheid.

Bauherr:
Stadt Lüdenscheid, ZGW
Rathausplatz 2
58507 Lüdenscheid

Bauort:
Obertinsberger Str. 16, 58507 Lüdenscheid
Lüdenscheid-Stadt, Flur 49, Flurstücke 266,310

1.2
Baustellenerschließung / Baustelleneinrichtungsflächen / Bauablauf / Bauzeiten

Die Baustelle kann nur über die Obertinsberger Straße angefahren werden.
(Einbahnstraße, Wohnstraße, sehr eng)
Nach Abstimmung mit der Bauleitung sind Park- und Lagermöglichkeiten auf dem abgesperrten Schulhofbereich vor dem Gebäude zu nutzen.

Eine Besichtigung der Gegebenheiten vor Ort wird empfohlen.
Eine Besichtigung von außen ist jederzeit möglich.
Für Besichtigungen innen ist ein Termin mit der Bauüberwachung über die Vergabestelle / Bauherr zu vereinbaren.

Baubeginn und Bauzeiten

Baubeginn:  38.KW 2026
Fertigstellung: 50.KW 2026

Die Umsetzung der Maßnahme wird mit Mitteln zur Förderung des beschleunigten Infrastrukturausbaus der Ganztagsbetreuung für Grundschulkinder gefördert.

1.3 Gebäude / Liegenschaft

Das bestehende denkmalgeschützte Gebäude wurde im Jahr 1909 als Schulgebäude errichtet; der Anbau entstand 1953.
Der denkmalgeschützte Gebäudeteil wurde am 29.05.2017 als Nr. 187 in die Denkmalliste der Stadt Lüdenscheid aufgenommen. Der Anbau wird aufgrund seiner teilweise beachtlichen Ausstattung als erhaltenswerte Bausubstanz eingestuft.
Es gibt drei Vollgeschosse (Erdgeschoss und 1. + 2. Obergeschoss) sowie ein vollständiges, durch den Bruchsteinsockel teilweise überirdisches Untergeschoss. Der Dachraum im denkmalgeschützten Bereich ist ausgebaut; im Anbau befinden sich keine Aufenthaltsräume im Dachgeschoß.
Das Gebäude wird als Grundschule genutzt.

Die Umbaumaßnahmen umfassen insbesondere eine Neugestaltung der Grundrisse. Durch Öffnen der Flur- und Zwischenwände werden Sichtverbindungen geschaffen werden. Sämtliche Elektro- und Heizungsinstallationen werden erneuert. Sanitäre Anlagen und Leitungen werden in Teilen erneuert und erweitert.

Ein Schadstoffgutachten liegt vor.

Baubeschreibung / Beschreibung der Maßnahmen allgemein:

Die Stadt Lüdenscheid beabsichtigt die Tinsberger Grundschule für die Nutzung als zweizügige Offene Ganztagsschule in zwei Bauabschnitten umzubauen.

1. Bauabschnitt: Umbau des Anbaubereiches
2. Bauabschnitt: Umbau des Altbaus (denkmalgeschützt)

Die Grundschule Tinsberg besteht aus zwei Gebäudeteilen. Der ältere Teil (Baujahr um 1900) steht unter Denkmalschutz; der Anbau wurde in den 50er Jahren erstellt. Im Gebäude soll durch Einführung eines neuen pädagogischen Konzeptes und Umgestaltung der Grundrisse eine Offene Ganztagsschule entstehen. Die Kubatur des Gebäudes bleibt unverändert. In allen Etagen sollen durch das Öffnen der Zwischenwände mit Fenstern und größeren Durchgängen Sichtbeziehungen und größere Lernbereiche geschaffen werden. Am Anbau wird eine Stahl-Außentreppe errichtet um die Rettungswege zu sichern. Im Außenbereich entsteht ein der Mensa vorgelagertes Atrium für die Nutzung als grünes Klassenzimmer.
Im Zuge der Umbauarbeiten werden auch haustechnische Bereiche umgebaut bzw. erneuert.

Der Anbau hat zwei Vollgeschosse; in Teilbereichen 3 Vollgeschosse mit teilweise ausgebautem Satteldach.
Der Altbau hat 3 Vollgeschosse und ein ausgebautes Dachgeschoß.

Die Eingriffe in die Gebäudesubstanz werden auf das erforderliche Mindestmaß begrenzt.
Zur Herstellung der Sichtbeziehungen werden Wanddurchbrüche notwendig.
An verschiedenen Stellen im Erdgeschoss und im 1.Obergeschoss müssen Stahlträger gemäß Statik dort eingezogen werden, wo tragende Wände durch Einbau von Wanddurchdrüchen geschwächt werden.
Im Untergeschoss sind die tragenden Wände durch den nachträglichen Einbau von Stahlbetonunterzügen gemäß Statik zu verstärken.Für zusätzliche Wanddurchbrüche sind auch im Untergeschoss Stahlträger gemäß Statik einzubauen.
Der Ausbau der neuen WC-Bereiche erfolgt in Trockenbauweise.

Eine Vorabstimmung mit der unteren und der oberen Denkmalbehörde ist erfolgt.

Während der Bauzeit läuft der Schulbetrieb im denkmalgeschützten Bereich weiter. Zusätzlich werden 2 Schulklassen in einen bauseits errichteten Klassenraumcontainer ausgelagert.

Technische Gebäudeausrüstung:

Die vorhandene Heizungsanlage bleibt bestehen. Heizkörper und Leitungen werden erneuert.
Wasser- und Abwasserleitung, sowie die Sanitärgegenstände werden erneuert.
Lüftungsleitungen werden neu erstellt.
Die Leuchten werden ausgetauscht und die Elektroinstallationen neu erstellt.
Das Gebäude erhält eine Sicherheitsbeleuchtung.

2.0
Arbeitsumfang

2.1
Die hier ausgeschriebenen Leistungen umfassen die Arbeiten und Leistungen zur Erstellung von:

Fliesenarbeiten
Die wesentlichen Arbeiten umfassen:

- Baustelleneinrichtung
- Abbruch- und vorbereitende Arbeiten des Untergrundes
- Ergänzungen Estrichflächen im Bereich von abgebrochenen Bauteilen
- Ausführung von Fliesenarbeiten in Untergeschoß, Erdgeschoß und 1. Obergeschoß

2.2
Das Anfertigen der erforderlichen Aufmaß- und Abrechnungszeichnungen nach den Plänen des Architekten ist Sache des Auftragnehmers. Dieser Aufwand ist in die Einheitspreise einzukalkulieren

3.0
Beschreibung der Zufahrten und Lagerplätze

3.1
Das Gebäude ist von der öffentlichen Verkehrsfläche erreichbar. Siehe auch Punkt 1.1 und 1.2.

3.2
Dem Leistungsverzeichnis ist ein Baustelleneinrichtungsplan beigefügt.
In dem Plan sind die Zu- und Abfahrten, die Lagerflächen, Stellplätze und Aufstellplätze der Container dargestellt. Dauerhafte Lagerplätze stehen innerhalb des Gebäudes grundsätzlich nicht zur Verfügung. Die Baustelleneinrichtung des AN ist mit der Bauüberwachung Hochbau, spätestens 14 Tage nach Beauftragung abzustimmen und schriftlich freigeben zu lassen.

3.3
Zusatzkosten und Aufwendungen, die aus diesen vorbeschriebenen Regelungen und Erschwernissen entstehen, werden nicht gesondert vergütet, sind in die Einheitspreise einzukalkulieren und mit den Einheitspreisen des Angebotes abgegolten.

4.0
Kalkulation, Aufmaß und Abrechnungen

4.1 Für die Kalkulation, Abrechnung der Leistung und Abnahmen gelten u. a. die beigefügten Unterlagen, sowie die nachstehenden Hinweise:

Es wird eine Objektbesichtigung empfohlen um u.a. die Thematik der An- und Abtransporte innerhalb und außerhalb der Baustelle zur Kenntnis zu nehmen. Dies gilt insbesondere für die Transportwege entlang der öffentlichen Flächen. Siehe hierzu Terminhinweis unter Pkt. 1.2.

4.2
Tagelohnarbeiten erfolgen nur auf besondere Anweisung der Bauleitung und sind vor der Ausführung abzustimmen. Mit dem Stundenlohn sind alle erforderlichen Nebenkosten wie Aufsichtsstunden und Aufwendungen für die Einweisung auf der Baustelle abgegolten.

4.3
Die angebotenen Einheitspreise gelten für die komplette Ausführung einschl. Material, Lieferung der erforderlichen Materialien, Hilfsmittel, Gestellung der Geräte, Vorhaltung sämtlicher Gerätschaften und der erforderlichen Arbeits- und Schutzgerüste zur Ausführung der beschriebenen Leistungen.

4.4
Rechnungen sind kumulierend und mit aufsteigenden Aufmaßen einzureichen. Die Rechnungspositionen und deren Nummerierungen müssen denen des Leistungsverzeichnisses entsprechen. Rechnungsanlagen wie: Aufmaße, Aufmaßskizzen, Massenermittlungen usw. müssen immer bezogen und unter Angabe der Raumnummern und Raumbezeichnungen der Architektenpläne erfolgen und sind als GAEB-Austauschdateien mit Mengenermittlungen (Austauschformate DA 11, DA 12, X31) einzureichen. Ohne Einreichung der GAEB-Austauschdateien werden Rechnungen (Abschlags- oder Schlussrechnungen) nicht geprüft, ansonsten gilt die Rechnung des AN als nicht prüfbar.

4.5
Für Schadstoffsanierungsarbeiten und Demontagen gefahrstoffhaltiger Baumaterialien gibt es keine ATV DIN. Die Massen werden, soweit keine abweichende Regelung in der Leistungsposition angegeben ist, nach den tatsächlich bearbeiteten Massen nach dem Vordersatz der betreffenden Leistungsposition abgerechnet, d.h. nach Länge, Breite, Höhe, Fläche, Kubatur, Gewicht usw. oder über Abrechnungspauschalen z.B. nach BGF in m² etc.

Für die Schlussrechnung sind sämtliche abfallrechtlichen Nachweise über die ordnungsgemäße Entsorgung beizubringen. Über die Entsorgung ist eine zusammenhängende Dokumentation über die Abfallarten, aufgeteilt nach Abfallschlüssel mit den Massen vorzulegen.
Zur Prüfung sind dabei die nach Abfallschlüssel sortierten Wiegescheine vorzulegen. Nach Abschluss der vertraglichen Durchführung der Arbeiten kann die Schlussrechnung erst vorgelegt werden, wenn ein lückenloser Nachweis über den Verbleib des Abfalls vorgelegt ist.

5.0
Arbeitsunterbrechungen, Sicherheitshinweise und Schuttbeseitigung

5.1
Der Auftragnehmer ist verpflichtet, alle für den Bauablauf notwendigen Sicherheitsbestimmungen und Maßnahmen genau zu beachten. Dies gilt für die Einhaltung aller erforderlichen Vorschriften aus dem Arbeitsschutz, den Vorschriften der Berufsgenossenschaften und Versicherer.

Die Einhaltung der Unfallverhütungsvorschriften ist zwingend erforderlich. Unbefugten ist der Zutritt zur Baustelle zu untersagen, andernfalls obliegt dem Auftragnehmer die Haftung.

5.2
Alle vorhandenen Bauteile angrenzend zur Baumaßnahme sind während der Ausführungszeit vor Beschädigungen und Verschmutzungen mit geeignetem Material zu schützen.

5.3 Ein besonderer Hinweis gilt in diesem Zusammenhang dem Schutz der Personen, die sich ganztägig auf den angrenzenden öffentlichen Flächen rund um das Baufeld bewegen.

5.4
Der Einsatz von Baufahrzeugen sowie Lagerungen von Materialien außerhalb der zugewiesenen Plätze ist generell untersagt. Der Bauablauf ist so durchzuführen, dass eine Beschädigung der Bäume auf dem Schulhof, sowie der Straßenflächen, Bürgersteige, Straßenlaternen, Beschilderungen und Parkflächen unterbleibt.

5.5
Verkehrsflächen und Wegeflächen im Arbeitsbereich sind schuttfrei und besenrein vorzuhalten. Führt der Auftragnehmer die verlangten Reinigungen und Schuttentsorgungen nicht aus, kann der Auftraggeber eine Drittfirma einschalten und den Verursacher belasten. Für alle Schuttentsorgungen sind die erforderlichen Schuttmengen vorzusortieren und getrennt abzufahren, Sondermüll ist auf Nachweis zu entsorgen.

5.6
Der Schutz gegen Diebstahl und Beschädigung der angelieferten und eingebauten Baustoffe sowie
aller an der Baustelle vorhandenen und eingesetzten Materialien, Geräte und Baulichkeiten ist während der Baumaßnahme bis zur Abnahme Sache des Auftragnehmers. Ein verschlossener Raum / Lager im Inneren des Gebäudes steht nicht zur Verfügung.

5.7
Die Baustellenordnung ist einzuhalten.

6.0
Baumaßnahmen und Abwicklung

6.1 Baubeginn: siehe Formblätter zum Leistungsverzeichnis.
Der AN wird um weitere Detaillierung im Zuge seiner Arbeitsvorbereitung gebeten.

6.2
Die Bauleitung beabsichtigt einmal wöchentlich eine Baubesprechung mit den beteiligten Firmen durchzuführen, an denen jeweils ein verantwortlicher und entscheidungsbefugter Vertreter des AN auf Anforderung teilzunehmen hat.

6.3
Für die Durchführung der gesamten Arbeiten muss durch den AN ein verantwortlicher Bauleiter eingesetzt werden, sowie täglich ein weisungsbefugter Polier an der Baustelle anwesend sein.
Mit Beginn der Bauarbeiten sind die mit diesen Aufgaben betreuten Personen schriftlich zu benennen. Die Baustelle ist im Übrigen mit ausreichendem Fachpersonal zu besetzen, wobei die fachliche Qualifikation/Ausbildung über eine Mitarbeiterliste schriftlich nachzuweisen ist.
Der Auftragnehmer ist verpflichtet, einen während der Ausführungszeit ständig auf der Baustelle anwesenden, verantwortlichen, der deutschen Sprache mächtigen Vertreter zu benennen und zur Verfügung zu stellen, der vom Auftragnehmer bevollmächtigt und verpflichtet ist, auf Verlangen des Auftraggebers an Baubesprechungen teilzunehmen und verbindliche Anweisungen des Auftraggebers entgegenzunehmen.

6.4
Es ist ein Bautagebuch zu führen, das wöchentlich der Bauleitung vorzulegen ist.

6.5
Die Ausschreibung ist in verschiedene Titel aufgeteilt mit zusätzlichen Vorbemerkungen und Hinweisen zu den ausgeschriebenen Positionen, deren Hinweise in den Kalkulationen zu berücksichtigen sind.

6.6
Gebäude- und Raumhöhen: Siehe Pläne der Anlagen und Positionen des Leistungsverzeichnisses. Im Gebäude werden seitens des Vermessers nach den Abbrucharbeiten bauseitig 1-2 Meterrisse je Geschoss angelegt.

7.0
Erschwernisse

7.1
Da das Gebäude als erhaltenswert eingestuft ist, müssen alle Arbeiten mit äußerster Vorsicht und in enger Abstimmung mit der Bauüberwachung durchgeführt werden. Schutzmaßnahmen sind in erforderlichem Umfang zu treffen. Unter Umständen ist mit zeitlichen Verzögerungen zu rechnen, wenn unerwartet Abstimmungen mit der unteren oder oberen Denkmalbehörde erfolgen müssen.
Kurze Arbeitsunterbrechungen von bis zu 4-5 Stunden Gesamtdauer werden nicht vergütet. Bei längeren Abstimmungen muss der Auftragnehmer seine Arbeiten in anderen Teilbereichen der Baumaßnahme fortsetzen. Nach erfolgter Untersuchung steht der Teilbereich wieder für die weiteren Arbeiten zur Verfügung. Diese Flexibilität im Bauablauf wird nicht gesondert vergütet.
Die Arbeiten sind so einzuteilen, dass ausreichend Ausweicharbeiten zur Verfügung stehen.

7.2
Der erhaltenswerte Gebäudeteil ist zum Zeitpunkt der Arbeiten frei von jeglicher Nutzung. Im angrenzenden denkmalgeschützten Bauteil läuft der Schulbetrieb von 8.00 - 16.00 Uhr. Der denkmalgeschützte Bereich ist nicht Bestandteil der Maßnahmen. In den Pausenzeiten wird der Schulhofbereich hinter dem Gebäude genutzt.
Die Lärmbeeinträchtigungen müssen für benachbarte Einrichtungen so gering wie möglich gehalten werden. Der AN hat stets durch seine eigenen Überlegungen und Vorschläge am Erreichen des Erstellungsziels mitzuwirken.

7.3
Sämtliche Baustellenzugänge sind ständig geschlossen zu halten.

7.4
Anlieferungen sind mit Rücksicht auf die Schulabläufe zu planen.
die Baustelle befuindet sich in einem Wohngebiet mit Einbahnstraßenverkehr, sowie beidseitig angeordneten Parkstreifen. In der Zeit von 6.45 Uhr bis 8.30 Uhr ist mit verstärktem Fußgängeraufkommen zu rechnen, daher sollte die Anlieferung von Materialien / LKW-Anfuhr in diesem Zeitraum vermieden werden. sollten Lieferungen unvermeidbar sein, ist der Termin mit der Bauleitung / Schulleitung im Vorfeld anzukündigen.

7.5
Der Bauablauf, Arbeits-, Geräte- und Materialeinsätze und Montagen sind auf die Vorpunkte abzustimmen und jederzeit zu beachten.

8.0
Brandschutz während der Ausführung

8.1
Der für die Baumaßnahme verantwortliche Bauleiter des AN hat den Brandschutz für sein Gewerk sicherzustellen.

8.2
Während der Bauarbeiten sind vorbeugende Brandschutzmaßnahmen betrieblicher Art zu treffen. Auf das Merkblatt "Brandschutz bei Bauarbeiten" der Bau-Berufsgenossenschaft sowie des Verbandes der Sachversicherer wird hingewiesen. Im Gebäude dürfen brennbare Baustoffe und sonstige brennbare Gegenstände nur örtlich und mengenmäßig begrenzt gelagert werden. Dies gilt auch für Flüssigkeiten und Gase. Brennbare Abfallstoffe sind täglich aus dem Gebäude zu entfernen. Für brennbare Abfallstoffe sind auf der Baustelle nicht brennbare Großbehälter (Container) aufzustellen, der Abstand von baulichen Anlagen muss mindestens 10m betragen. Größere Entsorgungen sind täglich zu organisieren.

8.3
Bei feuergefährlichen Arbeiten, z. B. Schweißen, Schneiden und artverwandte Arbeitsverfahren sowie beim Umgang mit offenem Feuer in Verbindung mit brennbaren Stoffen sind Brandschutzposten einzuteilen. Es sind geeignete Feuerlöschgeräte bereitzustellen. Nach Beendigung der feuergefährlichen Arbeiten sind Nachkontrollen durchzuführen. Auf die UVV; Schweißen, Schneiden und artverwandte Arbeitsverfahren (VBG 15) sowie das Merkblatt Brandschutz bei Bauarbeiten der Bau-Berufsgenossenschaften wird hingewiesen.

9.0
Vertragsgrundlagen / Vorschriften / Bestimmungen

9.1
Vorschriften/Bestimmungen: Die Ausführung der vertraglichen Leistungen hat in Übereinstimmung mit den allgemeinen Vertragsbedingungen, der VOB, der LBO NRW, AVV Baulärm den DIN-Normen, den Fachregeln der Verbände, den Verordnungen der Baubehörden, den Arbeitsschutzbestimmungen sowie den Unfallverhütungsvorschriften sowie den Hinweisen der Werkstofflieferanten zu erfolgen. Sie gelten inhaltlich in ihrer jeweils neusten Fassung als Ergänzung der Leistungsbeschreibung.

9.2
Alle Eignungs-, Überwachungs- und Kontrollprüfungen sind nach den jeweils geltenden Vorschriften durchzuführen und der Bauleitung auszuhändigen. Es dürfen nur güteschutzüberwachte Materialien mit den entsprechenden Zulassungen eingebaut und verwendet werden. Diese Nachweise werden nicht gesondert vergütet und sind mit den Einheitspreisen des Angebotes abgegolten.

10.0
Baustrom und Bauwasser

Die Herstellung des Baustromanschlusses erfolgt vorab durch das Gewerk Elektro.
Es wird ein Baustromverteiler aufgestellt. (Untergeschoß).
Die Zuleitung zu den Verbrauchsstellen ist Sache des Auftragnehmers. Alle Leitungen, Kabel und Zubehör müssen den VDE-Bestimmungen entsprechen. Eine Baubeleuchtung der Flure wird durch das Gewerk Elektro gestellt.

Der Bauwasseranschluss wird ebenfalls bauseits hergestellt.

11.0
Gerüste

Sämtliche Gerüste zur Erstellung der eigenen Leistungen sind, sofern nicht anders beschrieben, durch den Auftragnehmer in die Baustelleneinrichtung einzukalkulieren.

Geschosshöhen siehe Schnitte:
KG: ca. 3,24 m
EG: ca. 3,55 m
1.OG.: ca.3,55 m
2.OG.: ca.3,55 m
2.OG. / Aula (Tonnengewölbe): im Scheitel ca. 4,65 m

12.0
Baukran

Es wird bauseits kein Kran gestellt.

Der Einsatz eigener Hebewerkzeuge ist auf die jeweilige Ausführung abzustimmen, in die Baustelleneinrichtung einzukalkulieren.

13.0
Sonstiges

13.1
Die vollständige Konstruktionsplanung sowie die Werk-, Montageplanung ist soweit erforderlich durch den AN für das an ihn beauftragte Gewerk zu erstellen. Sämtliche dem Leistungsverzeichnis beigefügte Zeichnungen dienen zur Beschreibung der Bauteile sowie der Kalkulationshilfe für den Bieter und ersetzen nicht die eigene Konstruktionsplanung, bzw. die Werkstatt- und Montagezeichnungen. Dem Architekten/Planer sind vor der Ausführung der Arbeiten Systemdetails, Datenblätter, Zulassungen und Ausführungsbeschreibungen zu übermitteln, diese sind abzustimmen.

13.2
Toleranzen: Sofern Maße in den Plänen angegeben sind, sind diese stets vor Ort im Bestand zu überprüfen, da Toleranzen vorhanden sind können. Vorgegebene Fluchten gelten stets vor Maßangaben.

13.3
Soweit in der Leistungsbeschreibung auf Technische Spezifikationen, z.B. nationale Normen, mit denen Europäische Normen umgesetzt werden, europäisch technische Bewertungen, gemeinsame technische Spezifikationen, Internationale Normen, Bezug genommen wird, werden auch ohne den ausdrücklichen Zusatz: "oder gleichwertig" immer gleichwertige Technische Spezifikationen in Bezug genommen.

13.4
Der AG hat für die Baumaßnahme eine Bauwesenversicherung abgeschlossen. Die anteiligen Kosten des AN hierfür betragen 0,2% der Nettoschlussrechnungssumme.

Alle vorbeschriebenen Vorbemerkungen und ZTV´s sind bei der Angebotserstellung zu berücksichtigen und in die Einheitspreise des Angebotes einzukalkulieren.

## 02 Sicherheits- und Gesundheitsschutz-Koordination
Sicherheits- und Gesundheitsschutz-Koordination

01. Die Baustelle unterliegt der Baustellenverordnung (BaustellV), die Vertragsbestandteil und von jedem Auftragnehmer anzuerkennen ist. Die BaustellV ist Bestandteil dieser Ausschreibung, entsprechend zu beachten und anzuwenden.

02. Der Bauherr hat zum Zweck der Umsetzung der BaustellV einen Sicherheits- und Gesundheitsschutzkoordinator (SiGeKo) eingesetzt.

03. Der SiGeKo wird die Baustelle in regelmäßigen Abständen begehen und auf die Einhaltung der Arbeitsschutzbestimmungen achten. Seinen Anweisungen und Auflagen zur Abstellung von Mängeln ist unverzüglich Folge zu leisten.

04. Arbeitsverfahren, Schutzmaßnahmen etc. sind mit dem SiGeKo abzustimmen. Evt. zusätzlich erforderlich werdende Kontrollbegehungen des SiGeKo, die einzelne Auftragnehmer zu verantworten haben, werden dem betreffenden Unternehmen in Rechnung gestellt.

05. Jeder Arbeitsunfall ist dem SiGeKo unverzüglich schriftlich und vorab telefonisch zu melden.

06. Die auf der Baustelle anwesenden Firmen haben untereinander einen Koordinator nach UVV BGV A1 (ehem. VBG 1) zu bestimmen, sofern eine Abstimmung bei gegenseitiger Gefährdung gegeben ist. Dieser VBG-Koordinator ist dem SiGeKo zu benennen und hat sich mit diesem abzustimmen.

07. Gemäß der BaustellV wird ein SiGe-Plan erstellt. Die Regelungen sind für alle auf der Baustelle tätigen Firmen Vertragsbestandteil und sind zwingend einzuhalten. Der SiGe-Plan wird auf der Baustelle sichtbar ausgehängt, die Einweisung erfolgt durch den SiGeKo.

08. Sämtliche gemäß UVV sowie Gesetzen und Verordnungen erforderlichen Schutz- und Sicherheitsmaßnahmen sind unmittelbar und parallel mit den Arbeiten aus- bzw. durchzuführen und gemäß Anweisung der Objektüberwachung des Architekten und des SiGeKos vorzuhalten, einschließlich eventuell erforderlicher Wartung und Reparatur.

09. Jeder Auftragnehmer hat die erforderlichen Erste-Hilfe-Einrichtungen während der Bauzeit auf der Baustelle vorzuhalten. Weiterhin sind dem SiGeKo die erforderlichen Ersthelfer auf der Baustelle zu benennen. Folgende Unterlagen müssen dem SiGeKo unaufgefordert zur Verfügung gestellt werden:

- Baustelleneinrichtungsplan
- Gefährdungsbeurteilung der Firma gem. §5 und §6 des ArbSchG
- Gefahrstoffliste mit Mengenangaben
- Angabe der Nachunternehmer (Name, Anzahl der Beschäftigten, Einsatzdauer)
- Unterweisungsnachweis der Beschäftigten
- Arbeitsmedizinische Untersuchungsnachweise
- Angabe des Namens der Sicherheitsfachkraft
- Angabe der Namen der Sicherheitsbeauftragten auf der Baustelle
- Angabe der Namen der Ersthelfer auf der Baustelle (min. 10 % der anwesenden Beschäftigten)

## 03 Anlagenverzeichnis der Planunterlagen zum Leistungsverzeichnis
Anlagenverzeichnis der Planunterlagen zum Leistungsverzeichnis :

01:  Baustelleneinrichtungsplan

02:  Pläne

Ausführungspläne:  A 1.01b Grundriss UG
  A 1.02b Grundriss EG
  A 1.03b Grundriss 1.OG

## 04 Zusätzliche Technische Vertragsbedingungen (ZTV)
Angaben zur Leistungsbeschreibung, zusätzliche technische Vertragsbedingungen

ZTV 1
Maßgebend für die nachstehend ausgeschriebenen Fliesenarbeiten sind:

VOB-DIN 18352 Fliesen- und Plattierungsarbeiten
sowie die Merkblätter des Zentralverbandes des deutschen Baugewerbes und die Prüfgrundsätze für die Aufnahme in die Beuregelliste.

DIN EN 14411 Keramische Fliesen und Platten - Begriffe, Klassifizierung, Gütemerkmale und Kennzeichnung

DINEN 12 004 Mörtel und Klebstoffe für Fliesen und Platten
DIN 18 157  Ausführung keramischer Bekleidungen im Dünbettverfahren

ZTV 2
Alle Leistungen sind nach den Plänen und Angaben des Architekten oder nach den vom Architekten genehmigten Zeichnungen und Verlegeplänen auszuführen. Als selbstverständlich wird vorausgesetzt, dass sich die Bieter vor der Preisermittlung mit den Vertragsbedingungen, Plänen, Zeichnungen sowie den Bau- und örtlichen Verhältnissen vertraut gemacht haben.

Der Auftragnehmer ist vor Ausführung seiner Arbeiten verpflichtet, die Maße der Rohbauarbeiten mit den Maßden der Ausführungszeichnungen zu vergleichen. Etwa vorhandene Mängel und fachliche Fehler der Vorarbeiten -soweit diese durch Sinneswahrnehmung überprüfbar sind und die Güte der anschließenden Arbeiten beeinträchtigen können- sind der Bauleitung vor Beginn der Arbeiten schriftlich anzuzeigen.

ZTV 3
Später verdeckt liegende Leistungen werden nur abgenommen, solange diese noch offen liegen. Die Bauleitung ist deshalb rechtzeitig zur Teilabnhame aufzufordern. Für abweichende Ausführungen ist der Auftragnehmer verantwortlich.

ZTV4
Fertige Bodenbeläge sind gegen Verunreinigungen durch Abdecken mit geeignetem Material z.B. Neoprenvlies zu schützen.

ZTV5
Die lot- und waagerechten Bewegungsfugen dürfen nicht durch Fliesenbelag geschlossen werden und sind bia auf die Ansetzfläche von Mörtel freizuhalten

ZTV 6
Die von Fremdhandwerkern lose angebrachten Dosen oder Installationsteile sind vom Fliesenleger auf Fugenkreuz oder Fugenmitte bzw. Plattenmaß einzuarbeiten. Der Fliesenleger verpflichtet, dies in Zusammenarbeit mit dem jeweiligen Handwerker und in Abstimmung mit der Bauleitung durchzuführen.

ZTV 7
Das Anrbeiten der Beläge an Installationsdurchführungen, aufgehende Bauteile, Bewegungsfugen u.ä. ist im EP einzukalkulieren.

ZTV 8
Das Verfugen der Wandbeläge hat so zu erfolgen, dass eine einwandfreie Verbindung des Fugenmörtels mit dem Verlegemörtel gewährleistet ist. Wird von der Bauleitung die Zugabe eines Mörtelzusatzmittels vorgeschrieben oder wird ein hydraulischer fertigfugmörtel verarbeitet, sind die Verarbeitungsrichtlinien des Herstellerwerkes zu beachten.

ZTV9
Die Grundreinigung bzw. ggf. erforderliches Absäuern der Beläge ist in den EP einzukalkulieren.

Beschreibung

Im Untergeschoss werden in der Mensa mit Küche und Spülküche und im Erdgeschoss / 1. Obergeschoss in Sanitär- und Putzmittelräumen Fliesenarbeiten notwendig.
Die Bodenfliesen werden vollflächig in der Mensa, Küche, Spülküche, Mehrzweckraum und in den Sanitärräumen verlegt.
Die Wandfliesen werden nur in Teilbereichen verlegt (sh. Wandansichten)
für die Verlegearbeiten sind die Angaben in den Architektenplänen zu beachten.

Vor Beginn der Verlegearbeiten hat der Auftragsnehmer der vorhandenen Bestandsbodenflächen eigenverantwortlich auf ihre Belegreife gemäß den aktuellen anerkannten Regeln der Technik zu prüfen. Die Prüfung hat sich insbesondere auf folgende Kriterien zu beziehen:
-Ebenheit
-Haftzugfestigkeit
-Restfeuchte
Eventuelle Bedenken gegen die Art der Ausführung oder die Vorleistungen anderer Gewerke sind dem Auftragsgeber schriftlich anzuzeigen.
Im Zuge der Bestandsaufnahme ist das Saugverhalten der Untergründe genau zu prüfen und die Vorbereitung entsprechend anzupassen:
-Saugende Untergründe: Sind fachgerecht zu reinigen und mit einer systemkonformen Grundierung vorzubereiten.
-Nicht saugende Untergründe: Bestehende, nicht saugende Flächen, insbesondere vorhandenen Terrazzoflächen sind intensiv zu reinigen, anschleifen und mit einer speziellen systemgebundenen Haftbrücke für dichte Untergründe vorzubereiten.
Die im Bestand vorhandenen Bodenflächen weisen Unebenheiten auf. Der ordnungsgemäße Ausgleich dieser Flächen zur Herstellung eines verlegereifen Untergrundes ist zwingend der Bestandteil der Leistung.
Alle eingesetzte Materialien (Grundierung, Haftbrücken, Ausgleichmasse, Klebemörtel etc.) müssen aufeinander abgestimmt sein. Die Verarbeitungsrichtlinien der jeweiligen Systemhersteller sind zwingend einzuhalten.
Wandfliesen werden auf Gipskartonplatten bzw. verputztem Mauerwerk verlegt.

Hinweise, Gestaltung, Leitfabrikat

Der Auftragggeber legt wert auf eine produktneutrale Ausschreibung. Sofern in diesem Leistungsverzeichnis Leitfabrikate bzw. ganua bestimmte Produkte angegeben werden, handelt es sich um "unechte" Produktvorgaben (OLG Düseldorf 2013), die es den Bietern erleichtern sollen, den Beschaffungsbedarf zu erkenne.

Dementsprechend sind technisch, wirtschaftlich, funtional und optisch gleichwertige andere Produkte zulässig und aus Wettbewerbsgründen auch erwünscht. Gleichwertige Fabrikate und Typen sind ausdrücklich zugelassen. Diese sind in den dafür vorgesehenen Feldern aufzuführen. Wird das Leitfabrikat gewählt, ist auch dieses in die Felder einzutragen.

Gestaltung

Folgende Gestaltungsparameter wurden festgelegt:

Bodenfliesen sind in beige / sandfarbenem, meliertem Farbton in den Sanitärbereichen und Vorfluren
im Format 20 x 75 cm geplant.
Für die Mensa und die Küche / Spülküche sollen Bodenfliesen mit Holzoptik im Format  20 x 75 cm zur Ausführung kommen.
Die Bodenfliesen sind Rutschfestigkeit in R10/B gefordert.

Die Sockelfliesen sind ca. 10 cm hoch und müssen auf den jeweiligen Bodenbelag abgestimmt sein.

Die Wandfliesen sind mit dem Farbton weiß, matt, 30 x 60 cm, in den Sanitär- und Putzmittelräumen mit einer Höhe von 1,50m und in der Spülküche mit einer Höhe von ca. 2,00m geplant
Die Verlegung erfolgt nach Abstimmung vor Ort und Aufmaß im Fugenschnitt und mit Kreuzfuge.

Alle Fliesen müssen vor Ausführung bemustert werden!

Fabrikate der Planung:

Produktkategorie Bodenfliese:

Der Planung hat die Bodenfliese Evolution Viggo Acre; 200 x 750 x 8,5 zu Grunde gelegen.

Produktkategorie: Wandfliese

Für die Wandfliesen ist ein Materialpreis von maximal 30,00 €/m² netto anzusetzen.

Produktkategorie Untergrundvorbereitung

Der Planung haben folgende Produkte zu Grunde gelegen:

Flankenanstrich: ARDEX FB Gießharz
Haftgrund: Spezialhaftgrund ARDEX P4 ready
Randstreifen: ARDEX TP 50
Bodenausgleichsmasse: ARDEX K 66F

Systemabfrage:

angebotenes Produkt Bodenfliese:

ǀ__________ǀ
(Hersteller und Fabrikat)

angebotenes Produkt Wandfliese:

ǀ__________ǀ
(Hersteller und Fabrikat)

angebotenes Produkt Grundierung, Bodenausgleich:

ǀ__________ǀ
(Hersteller und Fabrikat)

## 25 Fliesen- & Plattenarbeiten

### Titel 01 Baustelleneinrichtung

**01.1 Einrichten, Vorhalten über die gesamte Bauzeit sowie**
*** Pauschalposition
Einrichten, Vorhalten über die gesamte Bauzeit sowie
Räumen der Baustelle einschl. Entfernung von Verunreinigungen, gem. der Vorbemerkungen & ZTVs sowie mit
folgenden in den Pauschalpreis einzurechnenden
Leistungen:

- Vorlage eines Baustelleneinrichtungsplanes und
  Abstimmung mit der Bauleitung
- Herrichten der erforderl. Lager- und Arbeitsplätze;
- Aufstellung und Vorhaltung von eigenen Kran- und/oder
  Schrägaufzügen gem : Pkt 13 ´Allgemeine Vorbemerkungen
  zum Leistungsverzeichnis & Kalkulationshinweise´ hinaus.
- Gestellung, Vorhaltung von eigenen Gerüsten gem. vor: Pkt 12
 ´Allgemeine Vorbemerkungen zum Leistungsverzeichnis &
  Kalkulationshinweise´ hinaus.
- notwendige Geräte, Werkzeuge und Hilfsmittel;
- Material-Vorhaltekosten
- Lohnkosten
- Kosten für die Errichtung und Vorhaltung der Einrichtungen für
  Baustromversorgung, Wasserversorgung und
  Sanitäreinrichtungen gem. der Technischen Vorbemerkungen  & Zusätzliche Technische Vertragsbedingungen
- Personalkosten;
- alle sonstigen Kosten, die der Auftragnehmer zur
  ordnungsgemäßen Durchführung der Bauaufgabe zu
  erbringen hat; insbesondere Schnurgerüste und
  Einmeßarbeiten, sofern nicht nach DIN 18299 gesondert
  ausgeschrieben;
- Gestellung, Vorhaltung, Entsorgung von
  verschließbaren Containern für den anfallenden
  Bauschutt; die Mitbenutzung anderer Firmen bei
  Kostenbeteiligung ist zu gestatten.

Die Zahlung der Pauschale für die
Baustelleneinrichtung erfolgt in folgenden Teilsätzen:

- 30% nach erfolgter Baustelleneinrichtung;
- 30% nach ca. 50% der Bauleistungen des AN
- 30% nach Fertigstellung der Bauleistungen des AN;
- 10% bei Schlussrechnungslegung.
Menge: 1,000 psch

### Titel 02 Abbrucharbeiten

**02.1 Abbruch und Entsorgung von Estrich**
Vorhandenen Estrich einschließlich Aufnahme, Zerkleinerung, Verladung, Abtransport und fachgerechter Entsorgung ausbauen. Freigelegte Fläche besenrein reinigen. Alle Nebenleistungen sowie erforderliche Schutzmaßnahmen sind im Einheitspreis enthalten.

Estrichdicke: Zementestrich i.M 20 mm

Abbruchort:
Mensa -102
Mehrzweckraum -1.06
Menge: 80,000 m²

### Titel 03 Untergundvorbereitung / Spachtelarbeiten

**03.1 Untergrundprüfung**
Fachgerechtes Prüfen der Betonbodenplatte auf Risse, Sauberkeit und Tragfähigkeit gemäß DIN 18352 sowie DIN 18202
Einschließlich Durchführung einer Haftungs- und Verbundprüfung (Abklopfen) zum Lokalisieren hohl liegender oder mürber Estrichreste. Hohl liegende und nicht tragfähige Schichten sind zu markieren. Inklusive Durchführung und schriftlicher Protokollierung von mindestens einer CM-Restfeuchtemessung vor Beginn der Arbeiten
Vorhandene Schadstellen, Rissbereiche sowie geöffnete Anschlusszonen sind hinsichtlich Sanierungsbedarf und Verlegereife zu beurteilen.
Untergrund 1:  Betonbodenplatte mit lokalen Schadstellen und geöffneten Bereichen ( ca. 170 qm)
Untergrund 2:  Terrazzoboden ca. 18 qm
Menge: 2,000 St

**03.2 Mechanische Untergrundvorbereitung**
Fachgerechte Instandsetzung des Untergrundes gemäß Prüfergebnissen (vorgenannter Position 1) zur Herstellung eines verlegereifen Untergrunds.

Mechanische Abtragung und Entfernung hohl liegender Bauteile, Platten und Estrichreste. Mechanisches Anschleifen dichter/nicht saugender Bestandsuntergründe insbesondere Terrazzoplatten.

Flächige Reinigung der Bodenflächen von Verschmutzungen, trennenden Stoffen, sowie Staub und losen Bestandteilen.
Untergrund mittels Hochleistungs-Industriestaubsauger absaugen, Material aufnehmen und fachgerecht entsorgen.
Untergrund: Beton-, Terrazzoflächen und Reparaturbereiche.
Menge: 250,000 m²

**03.3 Haftbrücke an Estrichflanken aufbringen**
Liefern und vollsattes aufbringen einer 2-K Epoxidhaftbrücke an den freiliegenden, stabilen und greinigten Estrichflanken an die frisch in frisch mit dem Estrich angearbeitet wird.

der Planung zugrunde liegendes Produkt: Ardex FB Giessharz
angebotenes Produkt: '.........'
Menge: 92,000 m

**03.4 Zementschnellestrich im Verbund nach DIN 18560-3 der Festigkeitsklasse CT-C40-F5**
Liefern und fachgerechtes Einbauen eines schwund- und spannungsarmen, hydraulisch schnell erhärtenden, schnell trocknenden und sehr emissionsarmen Zement-Schnellestrichs aus ternärem Schnellzement-Bindemittel mit extrem früher Belegereife nach DIN 18560-3 mit der Festigkeitsklasse CT-C40-F5 frisch in frisch in die zuvor beschriebene Haftschlämme. Der Estrich ist gemäß den Technischen Richtlinien des Herstellers sorgfältig und homogen zu Verdichten sowie in richtiger Höhenlage ebenflächig nach den Anforderungen gemäß DIN 18202 Tab. 3, Zeile 3, einzubauen. Inklusive Oberfläche abreiben und glätten.
Estrichnenndicke ca. 120mm
geplanter Belag: Fliesen
der Planung zugrunde liegendes Produkt: Ardex A38
angebotenes Produkt: '.........'
Menge: 35,000 m²

**03.5 Reprofilierung von Fehlstellen mit Mörtelsystem**
Reprofilierung von Fehlstellen mit Reparaturmörtel
Ausbrechen und hohlraumfreies Verschließen von Vertiefungen, Rissen, Aussparungen und tiefen Fehlstellen im Betonuntergrund.
Zur Ausführung kommt ein werkgemischter, schnell erhärtende, kunststoffvergüteter, schwindarme, zementärer Reparaturmörtel mit hoher Haftzugfestigkeit.
Geeignet für Beton- und Reparaturflächen im Innenbereich.
der Planung zugrunde liegendes Produkt: Ardex A46
angebotenes Produkt: '.........'
Menge: 45,000 m²

**03.6 Spezial- Haftgrundierung**
Liefern und Auftragen einer lösemittelfreien Spezial-Haftgrundierung für dichte und nicht saugende Untergründe.

Geeignet für Beton-, Terrazzo- und dichte Bestandsuntergründe

der Planung zugrunde liegendes Produkt: Ardex P4 ready

angebotenes Produkt: '.........'
Menge: 250,000 m²

**03.7 Randstreifen für Ausgleichspachtelung liefern und einbauen**
Liefern und einbauen eines unverrottbaren 5 x 50 mm Randdämmstreifen aus Polyethylenschaum mit selbstklebenden Klebefuß zur Verhinderung von Randeinspannungen sowie Schallbrücken zwischen Boden und Wand bei Spachtel- und Ausgleichsarbeiten mit selbstverlaufenden und standfesten Spachtelmassen.
Menge: 200,000 m

**03.8 Faserarmierte Bodenausgleichsmasse**
Lieferung und Einbauen einer selbstnivellierenden, kunststoffmodifizierten und faserarmierten Bodenausgleichsmasse auf Zementbasis.

Zum Ausgleich von Unebenheiten sowie zur Herstellung eines planebenen und hoch belastbaren Untergrundes für keramische Beläge.

Die Oberfläche ist glatt, porenfrei und belegreif herzustellen.

Schichtdicke: 3-50mm.

Untergrund:
grundierte Bodenfläche auf Terrazzo sowie Estrich.

der Planung zugrunde liegendes Produkt: Ardex K66 F

angebotenes Produkt: '.........'
Menge: 250,000 m²

**03.9 Zulage für zusätzliche Schichtdicke (Mehrstärke)**
Liefern und Verabeiten von Bodenausgleichsmasse gemäß vorgenannter Position als Zulage für Schichtdicken, die über das Maß der Grundposition hinausgehen. Die Abrechnung erfolgt je mm Mehrstärke pro Quadratmeter.
Menge: 20,000 m²

**03.10 Randdämmstreifen nachbehandeln (Abschneiden)**
Nachträgliches bündiges Abschneiden der überstehenden Randdämmstreifen nach vollständiger Erhärtung und Begehbarkeit der Bodenausgleichsmasse.
Das anfallende Schnittgut ist zu sammeln und fachgerecht zu entsorgen.
Menge: 200,000 m

### Titel 04 Fliesenarbeiten

**04.1 Bodenfliesen 20x75, rektifiziert**
Liefern und Verlegen von 20 / 75 cm Fliesen als Bodenbelag gem. beiliegendem Bodenplan.
Verlegung auf bestehendem gespachteltem Terrazzoboden, bzw. bestehendem gespachteltem Estrich in fix und fertiger Arbeit. Verlegung nach vorgegebenem Fliesenplan des Architekten.

Stranggepresste keramische Platten, DIN EN 14411, unglasiert, für Bodenbeläge im Innenbereich (Feinsteinzeugplatten)
Hergestellt innerhalb der EU
Produktkategorie: Bodenfliese

Material: Feinsteinzeug
Nennmass: 20 x 75 cm
Fugen/Systemmass: 3 mm
Oberfläche: matt

Materialbild: Holzoptik, hell ähnlich Eiche
Glanzstufe: matt
Rutschhemmung: R10B
Verlegung mit Kreuzfuge, im Dünnbett gemäß DIN 18157
Verlegematerial: zementhaltiger Dünnbettmörtel
Fugenmaterial: Zement, farblich abgestimmt, (z.B. mittleres Grau) nach Bemusterung
Verlegeverband: maximal 1/3-Versatz
Fugenbreite: 3 mm

Einbauort:
-1.01 Aufwärmküche
-1.02 Speiseraum
-1.03 Spülküche
-1.06 Mehrzweckraum
-1F05 Flur
-1F04 teilweise
Behinderten WC

Der Planung hat das Fabrikat Pamesa Viggo Arce zu Grunde gelegen.

angebotenes Fabrikat: '.........'
Menge: 285,000 m²

**04.2 Sockelfliesen 8x30xcm**
matte Feinsteinzeug-Sockelfliese
Format 8 x 30 x 0,8 cm

Farbe: Holzoptik, passend zu vorgenannter Position

Oberfläche: glatt

Art des Untergrundes: Mauerwerk, verputzt

liefern und nach Zeichnung und Angabe der Bauleitung im Dünnbettverfahren nach DIN 18157 mit Hilfe eines kunststoffvergüteten hydraulischen Dünnbettmörtels gemäß EN 12004 C2TE auf vorhandenem Untergrund verlegen.

Fugenbreite: 3 mm
Die Fugen sind sorgfältig auszukratzen.
Verfugung: mit hydraulischem Fertigmörtel nach DIN 13888
Farbe: nach Wahl der Bauleitung

angebotenes Fabrikat: '.........'
Menge: 200,000 m

**04.3 Wandfliesen 30x60 cm, rektifiziert, kalibriert**
Weiße, matte Wandfliesen aus Feinsteinzeug oder hochwertiger Steinzeugkeramik, Format ca. 30 × 60 cm, kalibriert bzw. rektifiziert, für den Einsatz in Innenräumen.

Verlegung im Dünnbettverfahren auf vorbereitetem Untergrund gemäß den anerkannten Regeln der Technik, den Herstellervorgaben sowie den einschlägigen DIN-Normen.

Im Leistungsumfang enthalten sind:

- Lieferung sämtlicher Materialien,
- Antransport, Abladen und innerbetrieblicher Transport,
- Prüfen der vorhandenen Untergründe auf Eignung zur Fliesenverlegung,
- Reinigen der Verlegeflächen,
- Vorstreichen/Grundieren der Untergründe soweit erforderlich,
- Lieferung und Verarbeitung des Fliesenklebers,
- Verlegung mit gleichmäßigem Fugenbild,
- Verfugung mit zementärem Fugenmörtel, Farbton nach Wahl der Bauleitung,
- Reinigung der fertigen Flächen,
- Beseitigung und Entsorgung sämtlicher Verpackungs- und Verlegeabfälle,

Technische Anforderungen:

- Fliesenformat: ca. 30 × 60 cm
- Farbe: Weiß
- Oberfläche: Matt
- Kanten: rektifiziert oder gleichwertig
- Verlegung: Kreuzfugenverband
- Fugenbreite: ca. 2-3 mm
- Verlegehöhe gemäß Planung

Einbauort:
Untergeschoß:
-1.01 Aufwärmküche
-1.03 Spülküche
-1.06 Mehrzweckraum
-1F05 Flur
Behinderten WC

Erdgeschoß:
WC Jungen
WC Mädchen
Pumi

1. Obergeschoß:
WC Jungen
WC Mädchen
Pumi

angebotenes Fabrikat: '.........'
Menge: 105,650 m²

**04.4 Fliesen von Wandleibungen (Fenster / Türen)**
fachgerechtes Bekleiden von Wandleibungen (Fenster- oder Türnischen) mit Wandfliesen, passend zur vorgenannten Position.

Leibungstiefe: bis 40 cm

Das Anarbeiten an die Eckschutzschienen ist in die Position einzukalkulieren.
Abschluss-Schienen sh. gesonderte Position.
Menge: 4,800 m

**04.5 Aussparung im Fliesenbelag**
Aussparungen im Fliesenbelag zur Durchführung von Installationsrohren, sowie zum Einbau von Steckdosen herstellen.

Größe Durchmesser: 20 - 50 mm
Abgerechnet wird 1 Stück Aussparung
Menge: 44,000 St

**04.6 Wandfliesen 10 x 10, glasiertes Feinsteinzeug**
Liefern und fachgerecht verlegen von keramischen Wandfliesen im Format 10 × 10 cm auf vorbereitetem, geeignetem Untergrund gemäß den anerkannten Regeln der Technik.

Ausführung einschließlich aller erforderlichen Nebenleistungen, insbesondere:

- Anlieferung und Transport der Materialien,
- Aufmaß,
- Zuschneiden und Anarbeiten der Fliesen,
- Herstellen von Ausschnitten und Passstücken,
- Verkleben der Fliesen mit geeignetem Fliesenkleber,
- Verfugen der Flächen,
- Reinigung der fertigen Oberflächen,
- Entsorgung von Verschnitt und Verpackungsmaterial.

Fliesenformat: 10 × 10 cm
Verlegeart: Wandbelag, im Raster verlegt
Abschlussprofile/-schienen: nicht erforderlich

Farben und Mengen:

Einbauort:
Erdgeschoß
Raum 0.03 und 0.06
Grün: 3,00 m²

1.Obergeschoß
Raum 1.03, 1.06 und 1.07
Gelb: 4,50 m²

angebotenes Fabrikat: '.........'
Menge: 7,500 m²

**04.7 Aussparungen im Fliesenbelag zur Durchführung von**
Aussparungen im Fliesenbelag zur Durchführung von Installationsrohren, sowie zum Einbau von Steckdosen herstellen.

Größe Durchmesser: 20 - 50 mm
Abgerechnet wird 1 Stück Aussparung
Menge: 10,000 St

### Titel 05 Sonstiges

**05.1 Abschluss-Schiene Wand**
Abschluss-Schienen liefern und als oberen oder seitlichen Belagsschluss fachgerecht einbauen

Material: Edelstahl matt, kantig
Höhe: passend zur Wandfliese
Menge: 9,800 m

**05.2 Abschlussschiene / Übergangsprofil für Fliesenbelag, leicht abgeschrägt**
Liefern und fachgerecht montieren einer Abschlussschiene bzw. eines Übergangsprofils zur Ausbildung eines sauberen Belagsabschlusses an einem Fliesenboden. Das Profil ist als leicht abgeschrägte Ausführung zur barrierearmen Überbrückung eines Höhenunterschieds von ca. 10 mm zwischen Fliesenbelag und angrenzendem Boden auszuführen.

Material: Aluminium, eloxiert
Profilhöhe und Geometrie abgestimmt auf den vorhandenen Fliesenbelag sowie den angrenzenden Bodenbelag.
Befestigung nach Herstellervorgaben, verdeckt oder sichtbar verschraubt bzw. geklebt, entsprechend Untergrund und Beanspruchung.
Einschließlich aller erforderlichen Befestigungsmittel, Zuschnitte, Eckausbildungen (soweit erforderlich), Anpassarbeiten und Nebenleistungen.
Menge: 7,200 m

**05.3 Dauerelestische Verfugung**
Dauerelastische Verfugung auf Silikonbasis, fungizid, im Farbton passend zum Fugenmörtel, liefern und an Sockeln, Dehnungsfugen, Zargen, Abschluss-Schienen etc. herstellen, ggf. einschl. Hinterfüllmaterial.
Menge: 300,000 m

**05.4 wie vor, jedoch Versiegelung WC´s**
Versiegelung WCs, gemäß Wandansicht
Menge: 5,000 St

**05.5 wie vor, jedoch Versiegelung Waschbecken und Ausgussbecken**
Versiegelung Waschbecken und Ausgussbecken, gemäß Wandansicht
Menge: 12,000 St

### Titel 06 Stundenlohnarbeiten

*Hinweis: Zusätzliche Technische Vertragsbedingungen: Stundenlohnarbeiten*
ZTV 01 Die in diesem Titel aufgeführten Positionen kommen nur nach Bedarf und auf ausdrückliche Anweisung der Bauleitung zur Ausführung. Massenänderungen, egal in welchem Umfang, sowie der Eegfall ganzer Postionen berechtigen den AN nicht zu Preisänderungen oder Nachforderungen.

ZTV 02 Alle Stundenlohnarbeiten verstehen sich einschließlich Gestellung von Werkzeug, Hilfsmaterialien, Bohlen und Gerüsten. Diese sind in die EP einzukalkulieren. Vorarbeiter- und Polierstunden werden nicht gesondert vergütet.

**06.1 Stundenlohn, Facharbeiter**
Stunden eines Facharbeiters (Maurer, Betonbauer, Schlosser), es ist ein Mittellohn zu kalkulieren für evtl. erforderliche Arbeiten, die nicht im Leistungsverzeichnis erfsst sind und gegen Nachweis und nur auf besondere Anweisung der Bauleitung zur Ausführung kommen.
Menge: 40,000 h

**06.2 Stundenlohn, Helfer**
wie vorbeschriebene Position, jedoch Stunden eines Helfers
Menge: 20,000 h
